# HEGLER PLASTIK GMBH - Heglerstraße 8 - D-97714 Oerlenbach GaebWriter V
Leistungsbeschreibung (GAEB 90, DA81)
Projektbezeichnung: HEGLER PLASTIK GMBH - Heglerstraße 8 - D-97714 Oerlenbach  GaebWriter V
Währung: EUR

## Tel. +49 (0) 9725 66-0 Fax +49 (0) 97
Datum: 25.11.15

### 1 Kontroll- und Spülschacht MULTI-inspect 400

**1.10 Kontroll- und Spülschacht MULTI-inspect 400**
Kontroll- und Spülschacht aus PE-HD für
Sickerleitungs- und Transportrohre,
Durchgangsschacht 180° mit zwei Rohranschlüssen DN 400,
mit zugfester Arretierung der Schachtabgänge,
Schachtgrundkörper-Innenmaß > 500 mm, Nutzhöhe 65 cm,
monolithisch hergestellter Schachtgrundkörper mit
absatzfreiem, hydraulisch optimiertem Sohlgerinne,
Anschluss der Schachtverlängerung mittels
sechs integrierten Setzungsnocken (Setzungsreserve),
chemisch widerstandsfähig nach DIN 8075 und beständig
gegen Öle, Fette und taumittelgelöstes Schmelzwasser,
mit integriertem Standfuß, störungsfrei außerhalb des
Sohlgerinnes,
lichte Einbautiefe t > 0,90 m
liefern und fachgerecht in Bettungsmaterial einbauen.

Schachtverlängerung DU 400 (di = 350 mm) wird gesondert
vergütet.

System: MULTI-inspect 400 - HEGLER PLASTIK GMBH
oder gleichwertig
Einheit: St

**1.11 Kontroll- und Spülschacht MULTI-inspect 400 (Start-/Endschacht)**
Kontroll- und Spülschacht aus PE-HD für
Sickerleitungs- und Transportrohre,
Start-/Endschacht mit einem Rohranschluss DN 400,
mit zugfester Arretierung der Schachtabgänge,
Schachtgrundkörper-Innenmaß > 500 mm, Nutzhöhe 65 cm,
monolithisch hergestellter Schachtgrundkörper mit
absatzfreiem, hydraulisch optimiertem Sohlgerinne,
Anschluss der Schachtverlängerung mittels
sechs integrierten Setzungsnocken (Setzungsreserve),
chemisch widerstandsfähig nach DIN 8075 und beständig
gegen Öle, Fette und taumittelgelöstes Schmelzwasser,
mit integriertem Standfuß, störungsfrei außerhalb des
Sohlgerinnes,
lichte Einbautiefe t > 0,90 m
liefern und fachgerecht in Bettungsmaterial einbauen.

Schachtverlängerung DU 400 (di = 350 mm) wird gesondert
vergütet.

System: MULTI-inspect 400 - HEGLER PLASTIK GMBH
oder gleichwertig
Einheit: St

**1.12 Kontroll- und Spülschacht MULTI-inspect 400 (mit seitlichem Zulauf)**
Kontroll- und Spülschacht aus PE-HD für
Sickerleitungs- und Transportrohre,
Durchgangsschacht 180° mit zwei Rohranschlüssen DN 400,
mit zugfester Arretierung der Schachtabgänge,
mit seitlichem Zulauf DN 150 am Schachtgrundkörper,
Schachtgrundkörper-Innenmaß > 500 mm, Nutzhöhe 65 cm,
monolithisch hergestellter Schachtgrundkörper mit
absatzfreiem, hydraulisch optimiertem Sohlgerinne,
Anschluss der Schachtverlängerung mittels
sechs integrierten Setzungsnocken (Setzungsreserve),
chemisch widerstandsfähig nach DIN 8075 und beständig
gegen Öle, Fette und taumittelgelöstes Schmelzwasser,
mit integriertem Standfuß, störungsfrei außerhalb des
Sohlgerinnes,
lichte Einbautiefe t > 0,90 m
liefern und fachgerecht in Bettungsmaterial einbauen.

Schachtverlängerung DU 400 (di = 350 mm) wird gesondert
vergütet.

System: MULTI-inspect 400 - HEGLER PLASTIK GMBH
oder gleichwertig
Einheit: St

**1.13 Kontroll- und Spülschacht MULTI-inspect 400 (abgewinkelt)**
Kontroll- und Spülschacht aus PE-HD für
Sickerleitungs- und Transportrohre,
Schachtgrundkörper abgewinkelt mit zwei
Rohranschlüssen
DN 400,
mit zugfester Arretierung der Schachtabgänge,
Schachtgrundkörper-Innenmaß > 500 mm, Nutzhöhe 65 cm,
monolithisch hergestellter Schachtgrundkörper mit
absatzfreiem, hydraulisch optimiertem Sohlgerinne,
Anschluss der Schachtverlängerung mittels
sechs integrierten Setzungsnocken (Setzungsreserve),
chemisch widerstandsfähig nach DIN 8075 und beständig
gegen Öle, Fette und taumittelgelöstes Schmelzwasser,
mit integriertem Standfuß, störungsfrei außerhalb des
Sohlgerinnes,
lichte Einbautiefe t > 0,90 m
liefern und fachgerecht in Bettungsmaterial einbauen.

Schachtverlängerung DU 400 (di = 350 mm) wird gesondert
vergütet.

System: MULTI-inspect 400 - HEGLER PLASTIK GMBH
oder gleichwertig
Einheit: St

**1.14 Schachtabgang MULTI-inspect 400 (Reduzierung 400/350)**
Schachtabgang als zugfeste Ausführung mit
Arretierungsnocken liefern und einbauen.

Nennweitenreduzierung DN 400 / DN 350

System: MULTI-inspect 400 - HEGLER PLASTIK GMBH
oder gleichwertig
Einheit: St

**1.15 Schachtabgang MULTI-inspect 400 (Reduzierung 400/300)**
Schachtabgang als zugfeste Ausführung mit
Arretierungsnocken liefern und einbauen.

Nennweitenreduzierung DN 400 / DN 300

System: MULTI-inspect 400 - HEGLER PLASTIK GMBH
oder gleichwertig
Einheit: St

**1.16 Schachtabgang MULTI-inspect 400 (Reduzierung 400/250)**
Schachtabgang als zugfeste Ausführung mit
Arretierungsnocken liefern und einbauen.

Nennweitenreduzierung DN 400 / DN 250

System: MULTI-inspect 400 - HEGLER PLASTIK GMBH
oder gleichwertig
Einheit: St

**1.17 Schachtabgang MULTI-inspect 400 (Reduzierung 400/200)**
Schachtabgang als zugfeste Ausführung mit
Arretierungsnocken liefern und einbauen.

Nennweitenreduzierung DN 400 / DN 200

System: MULTI-inspect 400 - HEGLER PLASTIK GMBH
oder gleichwertig
Einheit: St

**1.18 Schachtabgang MULTI-inspect 400 (Reduzierung 400/150)**
Schachtabgang als zugfeste Ausführung mit
Arretierungsnocken liefern und einbauen.

Nennweitenreduzierung DN 400 / DN 150

System: MULTI-inspect 400 - HEGLER PLASTIK GMBH
oder gleichwertig
Einheit: St

**1.19 Schachtabgang MULTI-inspect 400 (Reduzierung 400/100)**
Schachtabgang als zugfeste Ausführung mit
Arretierungsnocken liefern und einbauen.

Nennweitenreduzierung DN 400 / DN 100

System: MULTI-inspect 400 - HEGLER PLASTIK GMBH
oder gleichwertig
Einheit: St

**1.20 Dichtring DN 400 Schachtabgang MULTI-inspect 400**
Spezialdichtring DN 400 für Schachtabgang (Reduzierung)

liefern und einbauen.

System: MULTI-inspect 400 - HEGLER PLASTIK GMBH
oder gleichwertig
Einheit: St

**1.21 Schachtverlängerung 3 m MULTI-inspect 400**
Schachtverlängerung DU 400 (di = 350) aus PE-HD,
in Verbundbauweise (innen glatt / außen profiliert),
Ringsteifigkeit S >= 5,0 kN/m²,
als Steigrohr für Kontroll- und Spülschacht liefern
und
auf planmäßige Höhe einbauen.
Nutzlänge: 300 cm

System: MULTI-inspect 400 - HEGLER PLASTIK GMBH
oder gleichwertig
Einheit: St

**1.22 Verbindungsmuffe Schachtverlängerung MULTI-inspect 400**
Verbindungsmuffe für Schachtverlängerung DU 400
(di = 350),
liefern und einbauen.

System: MULTI-inspect 400 - HEGLER PLASTIK GMBH
oder gleichwertig
Einheit: St

**1.23 Profildichtring Schachtverlängerung MULTI-inspect 400**
Profildichtring für Schachtverlängerung DU 400
(di = 350),
liefern und einbauen.

System: MULTI-inspect 400 - HEGLER PLASTIK GMBH
oder gleichwertig
Einheit: St

**1.24 Endverschluss MULTI-inspect 400**
Endverschluss DN 400
einschl. Dichtring,
liefern und einbauen.

System: MULTI-inspect 400 - HEGLER PLASTIK GMBH
oder gleichwertig
Einheit: St

**1.25 Schachtabdeckung für Kontroll- und Spülschacht MULTI-inspect 400**
Schachtabdeckung aus Gusseisen nach DIN EN 124
für Kontroll- und Spülschacht DU 400 liefern und
einbauen.
Ausführung:
Klasse:  ...... (B 125/D 400)
Ventilationsöffnungen: ...... (mit/ohne)

System: MULTI-inspect 400 - HEGLER PLASTIK GMBH
oder gleichwertig
Einheit: St

**1.26 Einlaufrost für Kontroll- und Spülschacht MULTI-inspect 400**
Einlaufrost aus Gusseisen nach DIN EN 124
einschließlich Schmutzfangeimer
für Kontroll- und Spülschacht DU 400 liefern und
einbauen.
Ausführung:
Klasse:  ...... (B 125/D 400)

System: MULTI-inspect 400 - HEGLER PLASTIK GMBH
oder gleichwertig
Einheit: St
